# CHAU - Chausseestraße 7, 10115 Berlin
Angebotsaufforderung (GAEB DA XML 3.3, DA83)
Projekt: CHAU
Währung: EUR
Vergabeart: Freihändige Vergabe
Abgabeort: Covivio Immobilien GmbH Lietzenburger Str. 90 10719 Berlin F
Ausführungsbeginn: 01.03.2027
Ausführungsende: 30.12.2027
Sicherheit Vertragserfüllung %: 0,00
Sicherheit Gewährleistung %: 0,00
Auftraggeber: Covivio Immobilien GmbH, Lietzenburger Str. 90, 10719 Berlin
Ausführungsort: CHAU, Chausseestraße 7, 10115 Berlin
Erstellt mit: 5 260902, NOVA AVA, 02.09.2026

## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit holzbalkendecken in den Obergeschossen und einer massiven Decke über dem Kellergeschoss errichtet. Die Flachdächer besitzen eine Bedachung aus Bitumendichtbahn. Das Gebäude und der Innenhof sind unterkellert, die Fassaden sind verputzt.

Das vorhandene Dach wird komplett abgetragen, wobei das neugeplante Dach die Dachneigung, die Trauf- und die Firsthöhe des Bestanddaches beibehält. Das neue Dach erhält eine extensive Begrünung

Kennzahlen:
Wohneinheiten Bestand  = 29 WE
Wohneinheiten Neu = 2 WE
Treppenhäuser = 3 Stück

Sonstiges:
Als Vorbereitung des Ausbaues ist eine Schwammsanierung und eine Balkenverstärkung erforderlich.

## ZUSÄTZLICHE TECHNISCHE VORBEMERKUNGEN
Inhaltsübersicht Zusätzliche Technische Vorbemerkungen
01 Allgemeines
01.01 Allgemein
01.02 Baustelleneinrichtung
01.03 Bauleitung
01.04 Ausführungsunterlagen
01.05 Qualitätsnachweise
02 Angaben zur Baustelle
02.01 Baustellensicherheit
02.02 Schutzmaßnahmen am Bestand
02.03 Baustellenreinigung
02.04 Entsorgung von Abfällen
03 Angaben zur Ausführung
03.01 Terminplanung
03.02 Mitwirkungs-und Koordinationspflicht
03.03 Vermessungsarbeiten
03.04 Baumaße, Aufmaß vor Ausführung
03.05 Bautoleranzen
03.06 Materialien
03.07 Rohrdurchführungen
03.08 Wand- und Deckendurchbrüche
03.09 Stundenlohnarbeiten
03.10 Aufmaß zur Abrechnung
03.11 Hygiene
03.12 Behördliche und SV-Abnahmen
04 Montagen
04.01 Allgemein
04.02 Aufhängevorrichtungen
04.03 Längendehnungen
04.04 Rohrdurchführungen
04.05 Rohrverbinder
04.06 Fußbodenkanäle
04.07 Wasserqualität
04.08 Anordnung Armaturen
04.09 Durchdringung von Abdichtungen in Nassräumen
04.10 Regel- und Absperrorgane
04 Isolierungen
05 Dichtungsprüfungen
06 Bedienungs- und Revisionsunterlagen

01 Allgemeines
01.01 Allgemein
Der Bieter ist verpflichtet, die im Leistungsverzeichnis bzw. funktionalen Leistungsverzeichnis (FLB)
beschriebenen Positionen / Leistungen auf Vollständigkeit, fachgerechte Ausführung und Eignung für den vorgesehenen Verwendungszweck zu überprüfen. Sinnvolle oder notwendig erscheinende Änderungen oder Zusätze sind mit einer entsprechenden Begründung in einem
Zusatzangebot einzureichen.
Bei der Abgabe eines Nebenangebotes ist als Mindestvoraussetzung für die Wertbarkeit folgendes zu beachten:
- Die Gestaltung des Entwurfes bzw. der Planung ist beizubehalten.
- Im LV angegebene Richtfabrikate sind zu beachten und als Mindestqualität zu verstehen. Alternativfabrikate müssen die Mindestanforderungen der Richtfabrikate erfüllen.
- Das Nebenangebot muss genehmigungsfähig sein und den allgemein anerkannten Regeln der Technik entsprechen.
- Sofern das Nebenangebot geänderte Bedingungen für den späteren Betrieb des Gebäudes nach sich zieht, sind diese zu beschreiben.
Grundsätzlich beinhalten alle Einheitspreise die Lieferung und Montage sämtlicher zur Leistung gehörigen Baustoffe und Bauteile. Die Herstellung und Verarbeitung aller zur beschriebenen Leistung zugehörigen Bauteile einschließlich Abladen,
Lagern, Transport zum Einbauort etc. sind in die Einheitspreise einzurechnen. Sämtliche Hebezeuge, Montagehilfsmittel, Montageverbände etc. sind gemäß VOB/C einzurechnen.
Alle Apparate, Armaturen etc. sind einschl. passender Übergänge zu dem Rohrmaterial, wie Verschraubungen oder GSD (Gegenflansche, Schrauben, Dichtungen), Pressverbinder etc. auch ohne Einzelnennung anzubieten. Eine separate Vergütung erfolgt nicht. Der Anschluss an das Rohr gehört ebenfalls zu den einzukalkulierenden Leistungen
Alle Apparate, Armaturen etc. sind einschl. technischer Inbetriebnahmen, sowie, wenn erforderlich, einschl. elektrischer Verkabelungen bis zum Unterverteiler, auch ohne Einzelnennung, anzubieten. Eine separate Vergütung erfolgt nicht.
Die Baustelle ist vor Angebotsabgabe, spätestens jedoch vor Auftragsverhandlung durch den Bieter zu besichtigen. Alle sich aus den Örtlichkeiten ergebenden Aufwendungen sind einzukalkulieren.
Der Einheitspreis des Angebotes ist maßgebend. Das gilt auch dann, wenn das Produkt aus Mengen und Einheitspreis fehlerhaft ist (z.B. auf Grund von Rechen- oder Eingabefehler).
Sämtliche Einheitspreise sind Nettopreise. Die Mehrwertsteuer ist gesondert auszuweisen.
Soweit im Leistungsverzeichnis bestimmte Fabrikate und Typen angegeben sind, gelten sie als Beispiel für eine geforderte Ausführung. Es bleibt dem Bieter überlassen, andere gleichwertige Fabrikate in einem Alternativangebot anzubieten.
Fehlen Alternativangebote, so sind die in der Ausschreibung aufgeführten Fabrikate verbindlich. Eine Entscheidung über Alternativangebote behält sich der Auftraggeber vor.
01.02 Baustelleneinrichtung
Mit den Einheitspreisen abgegolten sind, wenn nachstehend nicht gesondert aufgeführt, das Einrichten, Vorhalten und Räumen der Baustelle inkl. An- und Abfuhr aller für die Arbeiten erforderlichen Maschinen und Geräte, alle Nebenleistungen und besondere Leistungen, die zur restlosen Fertigstellung der Arbeiten notwendig sind.
Baustrom- und Bauwasseranschlüsse werden durch den AG her- und zur Verfügung gestellt. Die Kosten hierfür werden über einen in der Auftragsverhandlung festzulegenden Prozentsatz von der Schlussrechnungssumme in Abzug gebracht. Die Verteilung der Medien vom Übergabepunkt (z. B. Baustromverteiler des AG) bis zum Arbeitsplatz ist Sache
des AN.
WC-Einrichtungen werden zur Verfügung gestellt, Abrechnung analog obigem Absatz. Tagesunterkünfte und Magazincontainer sind Sache de AN.

Durch den AG können ggf. auf dem eigenen Grundstück temporäre Lager- und Arbeitsflächen sowie Tagesunterkünfte, welche in einem gemeinsamen BE-Plan abzustimmen sind, zur Verfügung gestellt. Die Beschaffung etwaiger über das Baufeld hinaus benötigter Lager- und Arbeitsflächen obliegt dem AN zu seinen Lasten. Die Aufstellung von Materialcontainern des AN ist nur mit Zustimmung des AG und in Abstimmung mit der AG-Bauleitung möglich. Parkmöglichkeiten stehen auf dem Baufeld nicht zur Verfügung.
Durch die AG-Bauleitung werden eine Baustellenordnung und der SiGe-Plan an den AN übergeben.
01.03 Bauleitung
Nach Auftragserteilung - in jedem Fall vor Beginn der Arbeiten - hat der AN dem AG schriftlich den vorgesehenen deutschsprachigen Fachbauleiter gemäß Landesbauordnung zu benennen. Dieser muss für die auszuführenden Arbeiten die erforderliche Ausbildung und Qualifikation besitzen und fließend deutsch sprechen, lesen und schreiben können.
Baustellenführungspersonal, Vorarbeiter, etc. müssen der deutschen Sprache in Wort und Schrift mächtig sein! Vor Arbeitsbeginn ist dem AG das verantwortliche Führungspersonal und alle am Bau Beteiligten schriftlich zu benennen.
Der Fachbauleiter muss berechtigt sein, Anordnungen der Bauleitung entgegenzunehmen und im Namen Auftrag des Auftragnehmers zu handeln.
Der Ansprechpartner des AN ist die AG-Bauleitung. Die AG-Bauleitung ist für alle allgemeinen und technischen Maßnahmen weisungsberechtigt. Anordnungen, Forderungen und Wünsche von Seiten Dritter dürfen nicht ausgeführt werden. Ausgenommen sind sicherheitsrelevante Anordnungen Dritter bei Gefahr in Verzug.
01.04 Ausführungsunterlagen
01.04.01 Planunterlagen des Auftraggebers
Dem Leistungsverzeichnis werden Pläne des Architekten beigefügt. Diese Planunterlagen sind keine baufreien Ausführungspläne. Dem AN werden mit der Beauftragung durch den AG folgende Ausführungsunterlagen zur Verfügung gestellt
(siehe gesonderte Anlage / DIR-Print:
- Architektenpläne mit allen für die beschriebene Leistung relevanten Angaben
- Ausführungspläne TGA (Heizung/Lüftung/Sanitär/Elektro) Planungsstand 06-2023 Büro Kessler
  bzw. Ergänzungen 04-2025 durch Büro Jarosiewicz
Des Weiteren erhält der AN Zugang zum epos-Planserver des AG mit allen für die Ausführung relevanten Planungsunterlagen abgelegt (z.B. EnEV-Nachweis, Brandschutzkonzept, TGA-Fachplanung etc.). Der AN ist selbst dafür verantwortlich, dass die zur Leistungserbringung erforderlichen Unterlagen vom Planserver runtergeladen werden. Es besteht grundsätzlich eine Holschuld!
Der AN ist verpflichtet, alle ihm übergebenen Unterlagen auf ihre Übereinstimmung und Richtigkeit zu überprüfen (vgl. DIN 1961, § 3) und den Auftraggeber auf etwaige Unstimmigkeiten oder Mängel hinzuweisen. Die Überprüfung der Unterlagen durch den AN muss so zeitnah erfolgen, dass kein Verzug in der Ausführung eintritt.
Die vom Auftragnehmer verwendeten Ausführungsunterlagen müssen den Freigabevermerk des Auftraggebers oder des Architekten tragen. Durch Übergabe neuer Unterlagen ungültig gewordene Unterlagen sind vom Auftragnehmer entsprechend zu kennzeichnen, von der Baustelle zu entfernen und gesondert aufzubewahren. Nicht freigegebene Unterlagen dürfen nicht verwendet werden. Zu den auf der Baustelle vom AN vorzuhaltenden Ausführungsunterlagen zählt neben den seine Leistung betreffenden Ausführungsplänen auch eine Ausfertigung dieser Leistungsbeschreibung bzw. des Auftrags-LVs.
Der AG stellt die Planung in Dateiform über eine Internetplattform zur Verfügung. Der AN hat die Verpflichtung diese aktuell zu verfolgen und auf seine Kosten auszudrucken.
01.04.02 Planungsunterlagen des Auftragnehmers
Der AN hat als Teil seiner vertraglichen Leistung Werk- und Montagepläne (WMP) nach den Vorgaben der Architektenpläne anzufertigen. Die notwendigen Montagepläne und sonstige zur Ausführung notwendigen Unterlagen muss der AN dem AG bzw. dem Architekten / der Bauleitung gemäß Vertragsterminplan rechtzeitig vor Beginn der jeweiligen Bauausführung zur Sichtprüfung und Freigabe vorlegen. Der AG sichert zu, die Werk- und Montagepläne möglichst kurzfristig, spätestens jedoch innerhalb von 12 Werktagen freizugeben. Der Planprüfungsprozess ist im Projektablauf zu berücksichtigen. Eine Sichtprüfung und Freigabe der Unterlagen durch den AG beinhaltet keine Einschränkung der Eigenverantwortung und Haftung des AN gemäß Vertrag.
Die Werk- und Montagepläne und sonstigen Unterlagen sind so zu erstellen, dass sie der vertraglich geschuldeten Leistung entsprechen. Bei fehlender Prüffähigkeit oder Unvollständigkeit behält sich der AG vor, die Werk- und Montagepläne zurückzuweisen, ohne dass der AN einen Anspruch auf Terminverlängerung dadurch erhält.

Der AN ist verpflichtet, dem AG von allen zur Ausführung freigegebenen Plänen (Werk- und Montageplanung) kostenlos je zwei Plansätze, sowie als digitale Daten, wie z.B. pdf- oder .dwg-Dateien zur Verfügung zu stellen.
01.05 Qualitätsnachweise
Der AN hat arbeitstäglich ein Bautagebuch zu führen und wöchentlich der AG-Bauleitung zu übergeben inkl. Fotodokumentation der wichtigsten Tagesausführungen.
Für Anlagenteile, die durch nachfolgendes Schließen / Überdecken verdeckt und nicht mehr sichtbar sind, hat der AN rechtzeitig vorher eine technische Zustandsfeststellungen gemeinsam mit dem AG durchzuführen und zu protokollieren und die Freigabe zum Schließen / Überdecken schriftlich zu bestätigen.
02 Angaben zur Baustelle
02.01 Baustellensicherheit
Das Grundstück befindet sich im Eigentum des AG. Die Zufahrtsmöglichkeiten zur Baustelle sind im Vorfeld mit dem AG
abzustimmen. Sämtliche Vorgaben und Hinweise, insbesondere die Bevorrechtigung städtischer Arbeiten und Fahrzeuge im öffentlichen Straßenraum sind zu beachten. Flächen für Rettungsfahrzeuge und Einsatzfahrzeuge der Feuerwehr sind
nach behördlichen Auflagen und nach Vorgaben des SiGeKo freizuhalten.
Der AN hat dafür zu sorgen, dass die Baumaßnahmen ohne Gefährdung von Personen und sonstigen Einrichtungen durchgeführt werden. Der verantwortliche Fachbauleiter des AN und der Sicherheitsbeauftragte des AN sind für die Sicherheit bei der Durchführung der Arbeiten auf der Baustelle zuständig und verantwortlich.
Der AN hat entsprechende Maßnahmen zu treffen und zu gewährleisten, dass während der Arbeiten Feuerwehrzufahrten und Verkehrswege nicht behindert werden und aufrechterhalten bleiben. Sämtliche Kosten für die hierzu erforderlichen Maßnahmen sind in die Angebotspreise einzurechnen. Sämtliche Schutz- und Sicherungseinrichtungen der eigenen Bereiche sind eigenverantwortlich festzulegen.
Eine Verschmutzung von öffentlichen Straßen und Gehwegen ist nicht zugelassen. Fahrzeuge und Geräte sind zu diesem Zweck ausreichend zu reinigen.
Lärmintensive Arbeiten sind bei dem AG und der Bauleitung rechtzeitig anzumelden und mit ihnen abzustimmen (min. 10 Arbeitstage vorher). Bei lärmintensiven Arbeiten hat der AN sicherzustellen, dass er die hierfür geltenden Normen und Regelungen einhält.
02.02 Schutzmaßnahmen am Bestand
Werden durch die Baustelleneinrichtung Rechte Dritter - insbesondere von Nachbarn - für die Dauer der Bauarbeiten oder
vor- übergehend und kurzfristig beeinträchtigt, ist der Bauherr oder die AG-Bauleitung unverzüglich zu informieren. Das gilt auch im Zweifel über das Vorliegen von Rechten oder bei zu vermutenden Beeinträchtigungen bzw. bei Beschädigung vorhandener Bauwerke oder Bauteile. Für alle Baumaßnahmen auf der Baustelle sind die außerhalb des Baugrundstücks auftretenden Erschütterungseinwirkungen auf benachbarte Gebäude, Menschen in Gebäuden und empfindliche Einrichtungen so gering, wie nach dem anerkannten Stand der Technik möglich, zu halten.
Der AN hat im Bedarfsfall vorhandene, weiterbenutzte Medien, Kanäle und Trassen so zu schützen (durch provisorischen Schutz/Abdeckung, Überdeckelung/ Abschrankung, etc.), dass deren Funktion trotz der Baumaßnahme gewährleistet bleibt und kein Schaden auftreten kann. Für eventuelle Schäden durch Unterlassung haftet der Auftragnehmer.
Ebenso hat der AN im Rahmen seiner Leistungen alle unmittelbar betroffenen benachbarten Gebäude durch geeignete Maßnahmen derart zu schützen, dass Störungen, Verschmutzungen und Staubbelästigungen sowie Beschädigungen vermieden werden. Das Bundesimmisionsschutzgesetz ist einzuhalten.
02.03 Baustellenreinigung
Der AN ist für die Sauberhaltung seiner Arbeitsstellen verantwortlich. Er ist verpflichtet, den von seiner Arbeit herrührenden Schutt, sonstige Materialreste, Verpackungsmaterialien, Umverpackungen, Paletten etc. arbeitstäglich zu sammeln und umgehend fachgerecht zu entsorgen.
Kommt der AN seiner Verpflichtung zur Sauberhaltung der Baustelle trotz schriftlicher Aufforderung nicht nach, so ist der AG berechtigt, eine Baureinigung durch einen Dritten anzuordnen. Die entstehenden Kosten gehen zu Lasten des AN.
Nach Abschluss seiner Leistung hat der AN vor der Abnahme eine fachgerechte Baugrobreinigung für seine ausgeführten Leistungen durchzuführen (z.B. Rohrleitungen und Geräte abfegen). Der Aufwand gilt als angeboten und ist entsprechend in die Einheitspreise einzukalkulieren.
02.04 Entsorgung von Abfällen
Entstehenden Abfall hat der AN den Vorschriften entsprechend abzutransportieren und zu entsorgen. Die anfallenden Materialien sind zu klassifizieren und im Sinne des Abfallbeseitigungsgesetzes der Stadt Berlin zu behandeln. Dem AG sind die schriftlichen Nachweise über die ordnungsgemäße Verwertung bzw. Entsorgung aller bei der Durchführung der Baumaßnahme anfallenden Abfälle nach Art und Menge vorzulegen. Die Transport-, Fahr- und Deponiekosten sind einzurechnen, ebenfalls alle Containergebühren.
03 Angaben zur Ausführung
03.01 Terminplanung
Durch den AN ist 2 Wochen nach Beauftragung ein verbindlicher Terminplan für die Realisierung der Baumaßnahme auf Grundlage des vertraglichen Rahmenterminplans anzufertigen und dem AG zur Prüfung und Bestätigung vorzulegen. Der Terminplan ist mit dem Programm MS-Project oder MS-Excel durchzuführen oder entsprechend zu konvertieren, so dass es dem AG ermöglicht wird, den Terminplan in Dateiform einzulesen. Der Terminplan muss ferner alle Bemusterungstermine enthalten.
Zusätzlich ist durch den AN ein gesonderter Bemusterungsterminplan zu erstellen.
03.02 Mitwirkungs- und Koordinationspflicht
Der AN hat seine Arbeiten mit den sonstigen auf der Baustelle tätigen Unternehmen in Abstimmung mit dem AG so zu koordinieren, dass ein reibungsloser Ablauf der Arbeiten gewährleistet ist. In dem Zusammenhang besteht eine Mitwirkungs- und Koordinationspflicht bezüglich Angaben über die Anlagen, insbesondere elektrische Verdrahtung, Anschlussleistungen, Einbindung der MSR-Technik etc.
Der AN hat an allen Bau- und Technikbesprechungen teilzunehmen, zu denen er eingeladen wird.
03.03 Vermessungsarbeiten
Die für das Bauvorhaben erforderlichen Haupteinmaßpunkte sind von einem Vermesser im Rahmen der Rohbauarbeiten AG-seitig eingemessen und abgesteckt worden. Es werden ebenfalls die notwendigen Höhenfestpunkte in unmittelbarer Nähe des
Gebäudes angegeben. Zusätzlich sind in jedem Haus / Aufgang / Ebene ein Meterpunkt durch den Vermesser gesetzt worden.
Diese werden für die Nachfolgegewerke durch den AG vorgehalten.
03.04 Baumaße, Aufmaß vor Ausführung
Alle Maßangaben in den vorliegenden Beschreibungen sind Baurichtmaße. Alle Maße zur Leistungserbringung sind vor Leistungserbringung vom AN selbstständig vor Ort am Bau zu überprüfen. Abweichungen der vorgefundenen Maße zu denen der übergebenen Planunterlagen sind unverzüglich schriftlich der AG-Bauleitung mitzuteilen.
03.05 Bautoleranzen
Es gilt DIN 18202 (Toleranzen im Hochbau) - erhöhte Anforderungen . Bei Überschreitungen der zulässigen Abmaße bzw. Toleranzen gehen sämtliche Mehrkosten infolge zusätzlicher Aufwendungen der Planungsbeteiligten und der nachfolgenden Gewerke zu Lasten des AN.
03.06 Materialien
Der AN hat sich über alle Materialien, die er zu liefern und zu bearbeiten hat, so ausreichende Kenntnisse über alle Eigenschaften zu verschaffen, dass keinerlei Schäden durch die Lieferung und Verarbeitung der Materialien an Personen und Sachen entstehen können und eine fachgerechte Verarbeitung zum bezweckten Erfolg gewährleistet ist.
Bauprodukte dürfen nur dann verwendet werden, wenn für sie ein gültiger Verwendbarkeits- und Übereinstimmungsnachweis vorliegt. Die Verwendbarkeit ergibt sich:
a) für geregelte Bauprodukte aus der Übereinstimmung mit den bekannt gemachten technischen Regeln
b) für nicht geregelte Bauprodukte aus der Übereinstimmung mit:
- der allgemeinen bauaufsichtlichen Zulassung
- dem allgemeinen bauaufsichtlichen Prüfzeugnis
- der Zustimmung im Einzelfall
Es sind alle Übereinstimmungsnachweise und Prüfzeugnisse anerkannter Zertifizierungsstellen vorzulegen, die für den Nachweis der gestellten Anforderungen erforderlich sind - wenn gefordert, sind die entsprechenden Untersuchungsberichte vorzulegen. Der AN hat auf Verlangen der AG kostenlos nachzuweisen, dass die Qualität der verwendeten Materialien und Baustoffe und der fertigen Leistungen den geforderten Anforderungen entsprechen, wobei der AG den entsprechenden Nachweis nicht grundlos bzw. ohne berechtigtes Interesse verlangen wird. Die Vorlage solcher Unterlagen wie auch ggf. nötige Laborversuche werden nicht gesondert vergütet.
Es dürfen nur mängelfreie, ungebrauchte, zugelassene und normgerechte Materialien und Baustoffe zum Einsatz gelangen. Die
gesamte Ausführung hat den modernen, instandhaltungsarmen, heute gültigen bauökologischen Anforderungen im Rahmen der
Vertragsunterlagen zu entsprechen. Insbesondere dürfen keine asbesthaltigen und formaldehydhaltigen Baustoffe usw. verwendet werden. Der AN ist darüber hinaus verpflichtet, sich während der Erstellung des Vertragsobjektes darüber zu informieren, ob bestimmte Baustoffe von Behörden oder anderen hiermit befassten Institutionen (z.B. Institut für Bautechnik, Fach- und Gütegemeinschaften) wegen der von ihnen ausgehenden Umweltbelastung oder sonstigen Gefährlichkeit für
bedenklich erachtet werden. Im Zweifelsfall ist vom AN die Stellungnahme eines qualifizierten Sachverständigen einzuholen.
Der AN wird rechtzeitig vor entsprechender Ausführung baubegleitend, jedenfalls aber rechtzeitig vor Ausführungsbeginn, Sicherheitsdatenblätter, technische Datenblätter bzw. Prüfzeugnisse der wesentlichen einzubauenden Stoffe ohne besondere Vergütung vorlegen, um nachzuweisen, dass keine giftigen oder gesundheitsschädlichen Stoffe eingebaut werden. sowie die
Dokumentation erstellen und diese dem AG übergeben.
Nicht genormte Stoffe und Bauteile, für die kein Prüfzeugnis einer anerkannten Prüfanstalt vorliegt, kann der AG in Abstimmung mit dem AN durch eine amtliche Prüfstelle prüfen lassen. Die Kosten für die Prüfung und das Prüfverfahren geht zu Lasten des AN.
Gesundheitsgefährdende bzw. gefährliche Stoffe verwendet dürfen nur nach vorheriger Abstimmung mit dem AG verwendet bzw. eingebaut werden.
03.07 Rohrdurchführungen
Rohrdurchführungen durch Beton und Mauerwerk sind grundsätzlich im Schutzrohr oder mit Dämmschalen in der entsprechenden Qualität der Bauteile (je nach Anforderungen ohne, in F30 oder F90) auszuführen. Das gilt auch für unter Putz verlegte Rohrleitungen im Bereich der Deckendurchbrüche. Der umlaufende Spalt zwischen Medienrohr und Schutzrohr ist mit
Mineralwolle durchgängig auszustopfen.
Bei F90-Wänden und -Decken sind als Ummantelung für die Rohrleitungen im Bereich der Durchführung mineralische Erzeugnisse mit einer Schmelztemperatur >1.000 °C und speziell zugelassene Systeme (z.B. Rockwool Conlit U150) zu verwenden. Die entsprechende Eignung der eingesetzten Abschottung ist nachzuweisen.
Medienrohre sind im Bereich von Durchbrüchen durch Wände und Decken ohne Brandschutzanforderung zur Schallisolation mit Filz zu umwickeln.
03.08 Wand- und Deckendurchbrüche
Das Anzeichnen von im Rohbau / Ausbau fehlenden Wand- und Deckendurchbrüchen in Mauerwerks-, Betonwänden und Betondecken sowie bei Trockenbauwänden ist Leistungsumfang des AN.
Das Herstellen von im Rohbau / Ausbau fehlenden Wand- und Deckendurchbrüchen in Mauerwerks-, Betonwände und Betondecken ist Leistungsumfang des AG enthalten bzw. wird gesondert vergütet.
Das fachgerechte Schließen von Wand- und Deckdurchbrüchen gemäß den Brandschutzanforderungen (z.B. R 90), insbesondere das Verpressen von Rohrdurchführungen gem. Anforderungen des Prüfzeugnis oder MLAR ist, wenn nachstehend nicht gesondert aufgeführt, Leistungsumfang des AN. Der AN hat hierfür eine zertifizierte Brandschutzfachfirma zu beauftragen und ein Brandschutzkataster zu erstellen.
03.09 Stundenlohnarbeiten
Stundenlohnarbeiten bedürfen der besonderen Anordnung des AG vor der Ausführung. Die Rapporte müssen arbeitstäglich zur
Anerkennung vorgelegt werden. Verspätet vorgelegte Rapporte werden nicht anerkannt. Der AN verliert in diesem Fall seinen
Vergütungsanspruch. Für Geräte, die für die Stundenlohnarbeiten angeboten werden, gelten Preise mit Bedienpersonal.
Die separat vereinbarten Stundenverrechnungssätze beinhalten sämtliche Lohnkosten, Sozialaufwendungen, Lohnnebenkosten und Allgemeine Geschäftskosten. Kosten für An- und Abfahrt, Aufsichtspersonal und Überstundenzuschläge werden nicht gesondert vergütet.
03.10 Aufmaß zur Abrechnung
Abgerechnet wird nach den baufreien Ausführungsplänen. Sind örtliche Überprüfungen notwendig, insbesondere für später nicht mehr zugängliche und/oder von den Ausführungsplänen abweichende Leistungen, so sind diese rechtzeitig und schriftlich bei der AG-Bauleitung anzuzeigen. Die Abweichungen werden gemeinsam mit der AG-Bauleitung festgehalten.
Die jeweils in Rechnung gestellten (Teil-) Leistungen sind durch den AN von Beginn an mit prüfbaren Aufmaßen und Abrechnungsplänen zu belegen, welche die Grundlage für eine Massenermittlung bilden und für die weiteren Teilrechnungen und die Schlussrechnung unverändert gültig bleiben. Für jede abgerechnete Position ist eine eigene Massenermittlung und ein eindeutiges Aufmaß vorzulegen. Die aufeinanderfolgenden Rechnungen sind kumulierend aufzustellen. Die Einhaltung der o.g. Festlegungen ist Voraussetzung für die Rechnungsprüfung und für die Freigabe der Abschlagsrechnungen und Schlussrechnung.
03.11 Hygiene
Der Bauherr ist durch den AN bei Übergabe des Objektes so einzuweisen, dass er alle haustechnischen Anlagenteile bestimmungs-
und vorschriftsgemäß betreiben kann und damit Belästigungen oder Gesundheitsgefährdungen aufgrund von nicht bestimmungs- und
vorschriftsgemäßem Betrieb der Anlagen ausgeschlossen werden können. Der AN hat bis zur Abnahme dafür Sorge zu tragen, dass die Trinkwasseranlage bestimmungsgemäß nach Vorgabe der TrinkVO betrieben wird. Der bestimmungsgemäße Betrieb ist vom AN durch Protokoll (Spülprotokoll) bis zur Abnahme nachzuweisen.
Besonders zu beachten sind hierbei:
- VDI/DVGW 6023:2013-04
- DVGW W 551
03.12 Behördliche und SV-Abnahmen
Alle erforderlichen Anmeldungen, Besichtigungsanzeigen und Abnahmeersuchen hat der AN selbst, auf eigene Kosten und rechtzeitig bei den zuständigen Stellen vorzunehmen, unter gleichzeitiger Benachrichtigung der AG-Bauleitung und Zusammenstellung der Unterlagen für die Abnahmedokumentation.
Der Auftragnehmer hat bei der Abnahme mitzuwirken und die erforderlichen Arbeitskräfte und Messgeräte zu stellen.
Für technische Anlagen gilt: Die technischen Abnahmen können nur erfolgen, wenn eine Funktionsprüfung gemäß der
Prüfordnung Berlin möglich ist und folgende Leistungen erfüllt sind:
- Inbetriebnahme, Probebetrieb und Einregulierung der Anlage sowie Nachweis der Garantiewerte
- Einweisung des Bedienungspersonals des Auftraggebers
- ggf. Behördliche Abnahmen
- Vorlage der Dokumentationsunterlagen
- Funktionsmessung und Dokumentation, sofern vereinbart.
Muss die Abnahme aus Gründen wiederholt werden, die der Auftragnehmer zu vertreten hat, so trägt er die Mehrkosten.
04 Montagen
04.01 Allgemein
Auf spannungsfreies Montieren und Anschließen aller Anlagenteile ist zu achten.
Werden mehrere Rohrleitungen nebeneinander verlegt, so ist ausreichend Zwischenraum für das Anbringen der Isolierung vorzusehen.
Bei Unterbrechung der Montage müssen Rohrenden etc. dicht verschlossen werden, um das Eindringen von Fremdteilen in Anlagenteile zu verhindern. Die notwendigen Hilfsmittel und Materialien für die Dichtigkeitsprüfung und zum Entleeren und Füllen der Anlagenteile gehören zur Leistung des AN.
Sollten in den Wintermonaten während der Montage Wasserdruckproben erforderlich werden, so sorgt hat der AN nach erfolgter Druckprüfung die Anlagenteile wieder eigenverantwortlich zu entleeren.
04.02 Aufhängevorrichtungen
Das Setzen der Konsolen, Haltern, Steinschrauben, Festpunkten und sonstigen Aufhängevorrichtungen ist Sache des AN.
Alle Löcher werden mit Zementmörtel 1: 3 verschlossen, Gips darf nicht verwendet werden.
Für waagerechte Verteilungsleitungen werden pendelnde Aufhängungen verwendet.
Die Rohrbefestigungen haben so zu erfolgen, dass die vorgesehene Isolierung fachgerecht ausgeführt werden kann.
Das Setzen der Konsolen, Haltern, Steinschrauben, Festpunkten und sonstigen Aufhängevorrichtungen ist Sache des AN.
Alle Löcher werden mit Zementmörtel 1: 3 verschlossen, Gips darf nicht verwendet werden.
Für waagerechte Verteilungsleitungen werden pendelnde Aufhängungen verwendet.
Die Rohrbefestigungen haben so zu erfolgen, dass die vorgesehene Isolierung fachgerecht ausgeführt werden kann.
04.03 Längendehnungen
Bei Verlegung der Rohrleitungen ist die Längenausdehnung an entsprechender Stelle zu beachten und vorzusehen. In langen Rohrstrecken sind Ausdehnungsbögen und Festpunkte anzuordnen. Es dürfen keine starren Verbindungen von Rohren mit dem Baukörper auftreten, wie z.B. durch Anschweißen von Steigleitungen an Deckeneisen.
04.04 Rohrdurchführungen
Bei Rohrdurchführungen durch Wände und Decken sind durch den AN geeignete Maßnahmen zu ergreifen, die ein Reißen des Verputzes verhindert, z.B. durch Überschubrohre bzw. Umwickeln der Rohre mit nicht brennbarem Material.
Alle Rohrdurchführungen werden auf Anordnung und Freigabe des AG nach erfolgter Rohrmontage dicht verschlossen, um ein Eintreten von evtl. anfallendem Wasser in die Zwischendecke mit Sicherheit zu verhindern.
04.05 Rohrverbinder
Verbindungen von Rohrleitungen, wie z.B. Flansch-, Schweiß- und Schraubenverbindungen, dürfen nicht innerhalb von Wand- und Deckendurchführungen liegen. Werden Rohre mit Rohrabschneider abgeschnitten, so ist der hierbei entstandene Grad durch Fräsen zu beseitigen.
04.06 Fußbodenkanäle
Werden Rohre in Fußbodenkanälen verlegt, die anschließend mit Zementmörtel geschlossen werden, so sind die Rohre mit einem Isolier- bzw. Rostschutzanstrich zu versehen.
Es darf kein C-Stahlrohr in Fußböden oder Wänden verwendet werden.
04.07 Wasserqualität
Der An hat sich über die Wasserqualität zu informieren und hat alle notwendigen Maßnahmen zu ergreifen, die grundsätzlich potenzielle Schäden an seinen Anlagenteilen ausschließen.
04.08 Anordnung Armaturen
Die Anordnung der Armaturen hat so zu erfolgen, dass diese ohne Hilfsmittel bedient bzw. abgelesen werden können.
04.09 Durchdringung von Abdichtungen in Nassräumen
Fußbodendurchführungen im Bereich von Nassräumen sind für Feuchtigkeitsisolierungen geeignet vorzusehen (Abstimmung mit AG-Bauleitung).
04.10 Regel- und Absperrorgane
Alle Regel- und Absperrorgane erhalten lösbare Verbindungen. Entleerungshähne sind so zu montieren, dass sie einwandfrei zu
bedienen sind.
05 Isolierungen
Für Ausführung der Isolierungen ist das Brandschutzkonzept zu beachten.
Es sind folgende Isoliermaßnahmen
vorzunehmen zu berücksichtigen:
- Rohrleitungen in Zwischendecken werden mit alukaschierten Mineralwollmatten isoliert.
- Alle übrigen Leitungen erhalten einen Mantel aus feuerschutztechnisch zugelassener Kunststofffolie oder einem Hartmantel B1 aus Isogenopak.
- Schmutzwasserleitungen werden in notwendigen Fällen isoliert. Sie sind durch den AN anzuzeigen und mit der AG-Bauleitung abzustimmen.
- Hilfskonstruktionen, Befestigungen usw. sind vor den Isolierarbeiten zu montieren.
06 Dichtungsprüfungen
Rechtzeitig vor Schießen von Schächten und Wänden / Decken sowie vor Inbetriebnahme hat der AN alle Anlagenteile einer Druckprobe zu unterziehen und diese zu dokumentieren. Die Druckprotokolle sind der AG-Bauleitung im Anschluss vorzulegen. Der Probedruck ist so hoch zu wählen, wie es der zulässige Prüfdruck der geschlossenen Geräte unter Berücksichtigung der Höhenlage zulässt.
07 Bedien- und Revisionsunterlagen
Revisionsunterlagen für die Bedienung, Wartung und Revision sind vom AN schriftliche und zeichnerische Unterlagen zu erstellen. Alle Bezeichnungen in den Revisionsunterlagen müssen mit der Anlagenkennzeichnung übereinstimmen.
Die Unterlagen sind für den Bauherrn geordnet 1-fach in Papierform in A4-Sammelordner, 1-fach auf Datenträger
(DVD, USB-Stick etc.), sowie digital im epos-planserver.de zu übergeben. CAD-Zeichnungen im pdf- und dwg- Format, sowie alle übrigen Unterlagen im pdf-Format.
Es ist nachfolgende Gliederung zu berücksichtigen:
1. Anlagenbeschreibung Heizung/Lüftung/Sanitär/Elektro
  Beschreibung der Heizungs-, Lüftungs-, Sanitär- und Elektroanlagen mit Anlagencharakterisierung, Ortsbestimmung, Betriebswerte und Installationsdaten
2. Bedienungsanweisung im Regelbetrieb (Allgemein)
   - Regelbetrieb
   - Verhalten bei Störung mit Maßnahmen zur Störungsbeseitigung
   - Verhalten im Havariefall (z.B. Brand, Gasalarm, Rohrbruch etc.)
3. Wartungsanweisung
  Wartungsplan, Wartungskarten nach AMEV, mit Angaben der Intervalle, Wartung der Anlagen mit Ausführungsanweisung der Hersteller, Schmier- und Dichtungssysteme
4. Ersatzaufstellung
  Die Ersatzteilliste enthält:
   - Hersteller mit Anschriften
   - Typ / Fabr.-Nr.
   - Größe / Maß
   - Auslieferungslager
   - Kundendienst mit Anschrift und Telefonnummer
5. Bescheinigungen
   - Fachbauleitererklärung
   - Fachunternehmererklärung
6. Prüfzeugnisse, Übereinstimmungserklärungen und Zulassungen
   - z.B.: R90 Rohrdurchführungen (Rockwool Conlit U150)
7. Herstellerunterlagen
   - Hersteller- und Lieferantenverzeichnis
   - Betriebsanleitungen der Hersteller
   - Besondere Pflegeanleitungen der Hersteller
8. Protokolle
   - Abdrückprotokolle für die einzelnen Montageabschnitte (Kellerverteilung, Steigleitungen, FBH-System Wohnungen, etc.)
   - Spülprotokolle für die einzelnen Montageabschnitte
   - Inbetriebnahmeprotokoll Heizungs-, Lüftungs- und Sanitäranlagenanlage
   - Inbetriebnahmeprotokolle von Werkskundendienst (z.B. Gaskessel, FW-Hausstation)
   - Messprotokolle, insbesondere Luftmengenmessungen für Einzelräumlüfter
   - Einregulierungsprotokoll, insbesondere Protokoll Durchführung des Hydraulischen Abgleichs der Heizungsanlage mit Einstellwerden (Nachweis Ausdruck Messgerät)
9. Revisionszeichnungen
  Die Revisionszeichnungen sind vom AN zu fertigen und mit allen technischen Angaben entsprechend zu versehen.
  Bestehend aus:
   - Grundrissen, Schemen, Detailplänen, Schnitte, ggf. Ansichten etc.
  Es sind zu liefern:
   - Grundrisszeichnung M 1:50 mit Rohrleitungsführung,
   - System- und Schemazeichnungen
   - Detailzeichnungen M1:20 (z.B. Technikzentralen)
   - Anlagen- und Funktionsschemen, Regelschemen etc.
   - Schnittzeichnungen nach Erfordernis
   - Ansichten nach Erfordernis

## 4012 Neubau DG HLS, Kä
Datum: 01.09.2026

### Titel 1 DG - Ausbau HLS

#### Bereich 1.1 Heizung

*Hinweis: Anlagenbeschreibung Heizung*

##### Abschnitt 1.1.1 Wohnungsstationen DG

**1.1.1.10 Wohnungsstation HIU 2 HKM 22, edelstahl-gelötet (DG)**
angebotenes Fabr. : '.........'
angebotener Typ: '.........'
Menge: 2,000 Stk

**1.1.1.20 Unterputz-Systemschrank HIU2U für HIU2 HK/HKM**
angebotens Fabr.: '.........'
angebotener Typ: '.........'
Menge: 2,000 Stk

**1.1.1.30 Aufputz-Systemschrank HIU2A für HIU2 HK/HKM**
*** Bedarfsposition ohne GB
angebotenes Fabr.: '.........'
angebotener Typ: '.........'
Menge: 1,000 Stk

**1.1.1.40 Wasserschlagdämpferset Type HIU-WSD**
*** Bedarfsposition ohne GB
angebotens Fabr.: '.........'
angebotener Typ: '.........'
Menge: 1,000 Stk

**1.1.1.50 HIU2-Zubehör Type HIU 2 Zirkulationsset**
angebotens Fabr.: '.........'
angebotener Typ: '.........'
Menge: 2,000 Stk

**1.1.1.60 TA Strangventil TA-Multi Set 2, DN 20 Handrad, Entleerung, Globo H, Rotguss**
angebotenes Fabr.: '.........'
angebotener Typ: '.........'
Menge: 2,000 Stk

##### Abschnitt 1.1.2 Badheizkörper

*Hinweis: Badheizkörper Concept 200*

**1.1.2.10 Badheizkörper Concept 200**
Fabrikat: '..........................'
Menge: 6,000 St

**1.1.2.20 Elektroheizstab Serie N**
Menge: 6,000 St

*Hinweis: Anschlussset Badheizkörper an Fußbodenheizung*

**1.1.2.30 Heizkörper-Anschlussgarnitur für FBH mit Zubuhör**
Menge: 6,000 St

**1.1.2.40 Heizkörper De- / Remontage**
Menge: 6,000 St

##### Abschnitt 1.1.3 Flächenheizungssysteme

###### Bereich 1.1.3.1 Platte/Klips/Verteiler

**1.1.3.1.10 System Verbundrolle**
angebotens Fabr.: '.........'
Menge: 410,000 m²

**1.1.3.1.20 Tacker Ex-Klips für Systemrohr/VPE**
angebotenes Fabr.: '.........'
angebotener Typ: '.........'
Menge: 8000,000 St

**1.1.3.1.30 Universal Klemmverschraubung 17 mm**
angebotenes Fabr.: '.........'
angebotener Typ: '.........'
Menge: 56,000 Stck

**1.1.3.1.40 Heizkreisverteiler mit DFA HKV 8, absperrbar**
angebotens Fabr.: '.........'
Menge: 3,000 Stck

**1.1.3.1.50 Heizkreisverteiler mit DFA HKV 4, absperrbar**
Menge: 1,000 Stck

**1.1.3.1.60 Verteilerschrank Unterputz BxT = 750 x 75-150 mm, weiß**
*** Bedarfsposition ohne GB
*** Bezugsbeschreibung
angebotens Fabr.: '.........'
Menge: 1,000 Stck

**1.1.3.1.70 Verteilerschrank Unterputz BxT = 950 x 75-150 mm, weiß**
*** wie Position 1.1.3.1.60
Menge: 3,000 Stck

**1.1.3.1.80 Wärmemengenzähler-Set senkrecht mit 2 Kugelhähnen**
Menge: 4,000 Stck

**1.1.3.1.90 Einbau Wärmemengenzähler**
Menge: 4,000 Stck

###### Bereich 1.1.3.2 Rohre

**1.1.3.2.10 Roth Systemrohr X-PERT S5+ 17mm VPE 600 Meter**
angebotenes Fabr.: '.........'
angebotener Typ: '.........'
Menge: 2400,000 m

**1.1.3.2.20 Roth Systemrohr X-PERT S5+ 17mm VPE 200 Meter**
angebotenes Fabrikat: '.........'
angebotener Typ: '.........'
Menge: 600,000 m

###### Bereich 1.1.3.3 Regelungs-Technik

**1.1.3.3.10 Roth Raumthermostat Basicline H/24 Volt**
angebotenes Fabr.: '.........'
angebotener Typ: '.........'
Menge: 22,000 Stck

**1.1.3.3.20 Roth Stellantrieb NC 24 Volt/1 Watt stromlos geschlossen**
angebotenes Fabr.: '.........'
angebotener Typ: '.........'
Menge: 28,000 Stck

**1.1.3.3.30 Roth Anschlussmodul Basicline AM-10 24 Volt, Heizen/Kühlen**
angebotenes Fabr.: '.........'
angebotener Typ: '.........'
Menge: 3,000 Stck

**1.1.3.3.40 Roth Anschlussmodul Basicline AM-6**
angebotenes Fabr.: '.........'
angebotener Typ: '.........'
Menge: 1,000 Stck

###### Bereich 1.1.3.4 Sonstiges FHS

**1.1.3.4.10 Roth Dehnungsfugenprofil L:1800mm**
angebotenes Fabr.: '.........'
Menge: 65,000 m

**1.1.3.4.20 Roth Messstellenset**
angebotenes Fabr.: '.........'
Menge: 10,000 Stck

**1.1.3.4.30 Roth Klebeband L:66m/B:50mm**
angebotenes Fabr.: '.........'
Menge: 5,000 Stck

**1.1.3.4.40 Roth Randdämmstreifen 160x10mm**
angebotenes Fabr.: '.........'
Menge: 580,000 m

**1.1.3.4.50 Roth Schutzrohr 19/25mm/PE**
angebotenes Fabr.: '.........'
Menge: 80,000 m

**1.1.3.4.60 Roth Rohrführungsbogen 14-17mm**
angebotenes Fabr.: '.........'
Menge: 56,000 Stck

**1.1.3.4.70 Isolierstreifen Vor-/Rücklauf**
Menge: 50,000 m

**1.1.3.4.80 Inbetriebnahme FBH-System**
Menge: 2,000 Stk

**1.1.3.4.90 Belegreifheizen Estrich**
*** Pauschalposition
Menge: 1,000 psch

**1.1.3.4.100 Einweisung Nutzer FBH-System**
*** Pauschalposition
Menge: 1,000 psch

##### Abschnitt 1.1.4 Rohrleitungen für Heizung

*Hinweis: Edelstahl Rohrleitungssystem*
angebotens Fabr.: '.........'
angebotener Typ: '.........'

**1.1.4.10 Edelstahlrohr 15 x 1,0 mm**
*** Bezugsbeschreibung
Menge: 10,000 m

**1.1.4.20 Edelstahlrohr 18 x 1,0 mm**
*** wie Position 1.1.4.10
Menge: 10,000 m

**1.1.4.30 Edelstahlrohr 22 x 1,0 mm**
*** wie Position 1.1.4.10
Menge: 20,000 m

**1.1.4.40 Edelstahlrohr 28 x 1,2 mm**
*** wie Position 1.1.4.10
Menge: 60,000 m

**1.1.4.50 Zuschlag für Edelstahl-Rohr Formstücke**
*** Pauschalposition
'.........' % Zuschlag auf v.g. Rohrlängen.
Menge: 1,000 psch

##### Abschnitt 1.1.5 Armaturen Stränge

**1.1.5.10 Strangregulier- und Absperrventil DN 25, rot**
*** Bezugsbeschreibung
Menge: 3,000 St

**1.1.5.20 Strangregulier- und Absperrventil DN 20, rot**
*** wie Position 1.1.5.10
Menge: 1,000 St

**1.1.5.30 Strangregulier- und Absperrventil DN 25, blau**
*** Bezugsbeschreibung
Menge: 3,000 St

**1.1.5.40 Strangregulier- und Absperrventil DN 20, blau**
*** wie Position 1.1.5.30
Menge: 1,000 St

**1.1.5.50 Membranregler**
Menge: 4,000 St

##### Abschnitt 1.1.6 Dämmung von Heizungsleitungen

*Hinweis: Wärmedämmung alu-kaschiert mit Mineralfaserschalen*

**1.1.6.10 MiWo alukaschiert DN 15, 15 mm**
*** Bezugsbeschreibung
Menge: 10,000 m

**1.1.6.20 MiWo alukaschiert DN 20, 20 mm**
Menge: 20,000 m

**1.1.6.30 MiWo alukaschiert DN 25, 25 mm**
*** wie Position 1.1.6.10
Menge: 60,000 m

*Hinweis: ISOGENOPAK-Ummantelung für Rohrdämmung*

**1.1.6.40 Isogenopakmantel DN 20, 20 mm**
Menge: 20,000 m

**1.1.6.50 Isogenopakmantel DN 25, 30 mm**
Menge: 60,000 m

##### Abschnitt 1.1.7 Dämmung von Armaturen

**1.1.7.10 Isolierschale für Armaturen DN 25**
*** Bedarfsposition ohne GB
*** Bezugsbeschreibung
Menge: 4,000 St

**1.1.7.20 Isolierschale für Armaturen DN 20**
*** wie Position 1.1.7.10
Menge: 2,000 St

##### Abschnitt 1.1.8 Sonstiges

**1.1.8.10 Komplette elektrische Verdrahtung**
*** Pauschalposition
Menge: 1,000 psch

**1.1.8.20 Profilstahlkonstruktion als Sonderbefestigung**
Menge: 50,000 kg

**1.1.8.30 Abschnittsweise Füllen und Entlüften**
Menge: 1,000 St

**1.1.8.40 Druck- u. Dichtigkeitsprüfung in Teilabschnitten für das DG (FBH-System)**
*** Pauschalposition
Menge: 1,000 psch

**1.1.8.50 Spülen des Rohrleitungsnetzes FBH**
*** Pauschalposition
Menge: 1,000 psch

**1.1.8.60 Hydraulischer Abgleich Wohnungen DG**
*** Pauschalposition
Menge: 1,000 psch

**1.1.8.70 Kennzeichnung der Leitungsnetze**
*** Pauschalposition
*** Bedarfsposition ohne GB
Menge: 1,000 psch

**1.1.8.80 Inbetriebnahme Heizungsanlagen DG-Ausbau**
*** Pauschalposition
Menge: 1,000 psch

**1.1.8.90 Einweisung Bedienpersonal**
*** Pauschalposition
*** Bedarfsposition ohne GB
Menge: 1,000 psch

**1.1.8.100 Erstellen Revisionsunterlagen**
*** Pauschalposition
Menge: 1,000 psch

**1.1.8.110 StVS, Tätigkeitsbild HLS-Obermonteur**
*** Bedarfsposition ohne GB
*** Bezugsbeschreibung
Menge: 1,000 h

**1.1.8.120 StVS, Tätigkeitsbild HLS-Monteur**
*** Bedarfsposition ohne GB
*** wie Position 1.1.8.110
Menge: 1,000 h

**1.1.8.130 StVS, Tätigkeitsbild HLS-Montagehelfer**
*** Bedarfsposition ohne GB
*** wie Position 1.1.8.110
Menge: 1,000 h

#### Bereich 1.2 Sanitär

*Hinweis: Anlagenbeschreibung Sanitär*

*Hinweis: Allgemeine Technische Beschreibung Sanitär*

##### Abschnitt 1.2.1 Wasseranlagen

###### Bereich 1.2.1.1 Sanitäre Objekte

*Hinweis: Sanitärobjekte*

**1.2.1.1.10 WC-Anlage**
*** Bezugsbeschreibung
Menge: 6,000 St

**1.2.1.1.20 Dusch-WC-Anlage**
*** Bedarfsposition ohne GB
*** wie Position 1.2.1.1.10
Menge: 1,000 St

**1.2.1.1.30 Einzel-Waschtischanlage 60 x 47 cm**
*** Bezugsbeschreibung
Menge: 5,000 St

**1.2.1.1.40 Einzel-Waschtischanlage 100 x 47 cm**
*** Bedarfsposition ohne GB
*** wie Position 1.2.1.1.30
Menge: 1,000 St

**1.2.1.1.50 Einzel-Waschtischanlage Gäste WC**
*** wie Position 1.2.1.1.30
Menge: 2,000 St

*Hinweis: Hinweis Ausführung Duschrinne*

**1.2.1.1.60 Duschanlage -bodengleich- mit Rinne**
*** Bedarfsposition ohne GB
Menge: 1,000 St

**1.2.1.1.70 Duschanlage -bodengleich-**
*** Bedarfsposition ohne GB
Menge: 1,000 St

**1.2.1.1.80 Duschanlage 1000 x 800 mm**
*** Bezugsbeschreibung
Menge: 2,000 St

**1.2.1.1.90 Duschanlage 900 x 900 mm**
*** Bedarfsposition ohne GB
*** wie Position 1.2.1.1.80
Menge: 1,000 St

**1.2.1.1.100 Duschanlage 800 x 800 mm**
*** Bedarfsposition ohne GB
*** wie Position 1.2.1.1.80
Menge: 1,000 St

**1.2.1.1.110 Anti-Rutschbeschichtung**
Menge: 2,000 St

**1.2.1.1.120 Glasduschwand Pendeltür**
*** Bedarfsposition ohne GB
Menge: 1,000 St

**1.2.1.1.130 Glasduschwand, Seitenwand rechts/links**
*** Bedarfsposition ohne GB
Menge: 1,000 St

**1.2.1.1.140 Badewannen Anlage**
*** Bezugsbeschreibung
Menge: 2,000 St

**1.2.1.1.150 Badewannenanlage mit Brauseset**
*** Bedarfsposition ohne GB
*** wie Position 1.2.1.1.140
Menge: 1,000 St

**1.2.1.1.160 Küchenspülanlage**
Menge: 2,000 St

**1.2.1.1.170 Anschluss Spülmaschine**
Menge: 2,000 St

**1.2.1.1.180 Waschmaschienenanschluss**
Menge: 2,000 St

**1.2.1.1.190 Ausgussbeckeneinheit**
*** Bedarfsposition ohne GB
Menge: 1,000 St

###### Bereich 1.2.1.2 Trinkwasserrohrleitungen und Zubehör

*Hinweis: Mapress Edelstahl-Rohr 1.4521*

**1.2.1.2.10 Mapress Edelstahl-Rohr 1.4521, DN 12**
*** Bezugsbeschreibung
Menge: 50,000 m

**1.2.1.2.20 Mapress Edelstahl-Rohr 1.4521, DN 15**
*** wie Position 1.2.1.2.10
Menge: 79,000 m

**1.2.1.2.30 Mapress Edelstahl-Rohr 1.4521, DN 20**
*** wie Position 1.2.1.2.10
Menge: 10,000 m

**1.2.1.2.40 Formstücke für Mapress Edelstahl-Rohr 1.421**
*** Pauschalposition
'.........' % Zuschlag auf v.g. Rohrlängen.
Menge: 1,000 psch

###### Bereich 1.2.1.3 Metallverbundrohr

*Hinweis: Mehrschichtverbundrohr*
Angebotenes Fabrikat: '................................'
Angebotener Typ: '..................................'

**1.2.1.3.10 Mehrschichtverbundrohr DN 12, 16 x 2,0 mm**
*** Bezugsbeschreibung
Menge: 130,000 m

**1.2.1.3.20 Mehrschichtverbundrohr DN 15, 20 x 2,25 mm**
*** wie Position 1.2.1.3.10
Menge: 79,000 m

**1.2.1.3.30 Mehrschichtverbundrohr DN 20, 25 x 2,5 mm**
*** wie Position 1.2.1.3.10
Menge: 10,000 m

**1.2.1.3.40 Mehrschichtverbundrohr DN 25, 32 x 2,5 mm**
*** Bedarfsposition ohne GB
*** wie Position 1.2.1.3.10
Menge: 1,000 m

**1.2.1.3.50 Zuschlag Formstücke für Mehrschichtverbundrohr**
*** Pauschalposition
'.........' % Zuschlag auf v.g. Rohrlängen.
Menge: 1,000 psch

###### Bereich 1.2.1.4 TW Dämmung

*Hinweis: Dämmung von Warmwasserleitungen*

**1.2.1.4.10 Warmwasser-Dämmung DN 12**
*** Bezugsbeschreibung
Menge: 130,000 m

**1.2.1.4.20 Warmwasser-Dämmung DN 15**
*** wie Position 1.2.1.4.10
Menge: 79,000 m

**1.2.1.4.30 Warmwasser-Dämmung DN 20**
*** wie Position 1.2.1.4.10
Menge: 10,000 m

*Hinweis: Dämmung von Warmwasserleitungen Mehrschichtverbundrohr*

**1.2.1.4.40 Warmwasser-Dämmung D 16 x 2**
*** Bedarfsposition ohne GB
*** Bezugsbeschreibung
Menge: 1,000 m

**1.2.1.4.50 Warmwasser-Dämmung D 20 x 2,2**
*** Bedarfsposition ohne GB
*** wie Position 1.2.1.4.40
Menge: 1,000 m

*Hinweis: Dämmung von Kaltwasserleitungen*

**1.2.1.4.60 Kaltwasser-Dämmung DN 12**
*** Bezugsbeschreibung
Menge: 50,000 m

**1.2.1.4.70 Kaltwasser-Dämmung DN 15**
*** wie Position 1.2.1.4.60
Menge: 79,000 m

**1.2.1.4.80 Kaltwasser-Dämmung DN 20**
*** wie Position 1.2.1.4.60
Menge: 10,000 m

*Hinweis: Dämmung von Kaltwasserleitungen Mehrschichtverbundrohr*

**1.2.1.4.90 Kaltwasser-Dämmung D 16 x 2**
*** Bedarfsposition ohne GB
*** Bezugsbeschreibung
Menge: 1,000 m

**1.2.1.4.100 Kaltwasser-Dämmung D 20 x 2,2**
*** Bedarfsposition ohne GB
*** wie Position 1.2.1.4.90
Menge: 1,000 m

**1.2.1.4.110 R90-Rohrabschottung DN 12**
*** Bedarfsposition ohne GB
*** Bezugsbeschreibung
Menge: 1,000 St

**1.2.1.4.120 R90-Rohrabschottung DN 15**
*** Bedarfsposition ohne GB
*** wie Position 1.2.1.4.110
Menge: 1,000 St

**1.2.1.4.130 R90-Rohrabschottung DN 20**
*** Bedarfsposition ohne GB
*** wie Position 1.2.1.4.110
Menge: 1,000 St

###### Bereich 1.2.1.5 Armaturen und Zubehör

*Hinweis: Absperrventil*

**1.2.1.5.10 Absperrventil DN 12**
*** Bedarfsposition ohne GB
*** Bezugsbeschreibung
Menge: 1,000 St

**1.2.1.5.20 Absperrventil DN 15**
*** Bedarfsposition ohne GB
*** wie Position 1.2.1.5.10
Menge: 1,000 St

**1.2.1.5.30 Absperrventil DN 20**
*** wie Position 1.2.1.5.10
Menge: 4,000 St

*Hinweis: Zirkulations-Regulierventil*

**1.2.1.5.40 Zirkulations-Regulierventil DN 12**
Menge: 2,000 St

*Hinweis: Absperr-WZ-Montageblock*
Absperr-WZ-Montageblock, Ausführung 'DUO',oder UNO
'UP-plus'

**1.2.1.5.50 Absperr-WZ-Montageblock 'DUO'**
*** Bedarfsposition ohne GB
*** Bezugsbeschreibung
Menge: 1,000 St

**1.2.1.5.60 Absperr-WZ-Montageblock 'MONO'**
*** wie Position 1.2.1.5.50
Menge: 2,000 St

**1.2.1.5.70 Einbau Messkapseln Kalt- u. Warmwasser 1,5 m3/h**
Menge: 2,000 St

*Hinweis: Kleinarmaturen*

**1.2.1.5.80 Entleerventil, DN 15**
*** Bedarfsposition ohne GB
Menge: 1,000 St

**1.2.1.5.90 Auslaufventil**
*** Bedarfsposition ohne GB
Menge: 1,000 St

##### Abschnitt 1.2.2 Abwasseranlagen

###### Bereich 1.2.2.1 Schmutzwasserleitungen einschl. Formteile bis DN 150

*Hinweis: PE-S2 Entwässerungssystem Silent-db20*
Angebotenes Fabr: '.........'
Angebotener Typ: '.........'

**1.2.2.1.10 PE-S2 Abwasserleitung DN 50**
*** Bedarfsposition ohne GB
*** Bezugsbeschreibung
Menge: 1,000 m

**1.2.2.1.20 PE-S2 Abwasserleitung DN 70**
*** Bedarfsposition ohne GB
*** wie Position 1.2.2.1.10
Menge: 1,000 m

**1.2.2.1.30 PE-S2 Abwasserleitung DN 90**
*** Bedarfsposition ohne GB
*** wie Position 1.2.2.1.10
Menge: 1,000 m

**1.2.2.1.40 PE-S2 Abwasserleitung DN 110**
*** wie Position 1.2.2.1.10
Menge: 10,000 m

**1.2.2.1.50 Zuschlag für PE-S2 Abwasserleitung-Formteile**
*** Pauschalposition
'.........' % Zuschlag für PE-S2-Rohr-Formteile, Verbinder
Menge: 1,000 psch

*Hinweis: Schmutzwasserleitungen PE Objektanschlussleitungen*
Angebotenes Fabrikat: '.........'
Angebotener Typ: '.........'

**1.2.2.1.60 PE Abwasserleitung DN 50**
*** Bezugsbeschreibung
Menge: 28,000 m

**1.2.2.1.70 PE Abwasserleitung DN 70**
*** wie Position 1.2.2.1.60
Menge: 2,000 m

**1.2.2.1.80 PE Abwasserleitung DN 90**
*** wie Position 1.2.2.1.60
Menge: 18,000 m

**1.2.2.1.90 PE Abwasserleitung DN 110**
*** Bedarfsposition ohne GB
*** wie Position 1.2.2.1.60
Menge: 1,000 m

**1.2.2.1.100 Zuschlag für PE Abwasserleitung-Formteile**
*** Pauschalposition
'.........' % Zuschlag für PE-Rohr-Formteile und Rohrverbinder,
Menge: 1,000 psch

*Hinweis: Brandschutzmanschette R90 für PE-Abwasserrohr*
Angebotenes Fabrikat: '.........'
Angebotener Typ: '.........'

**1.2.2.1.110 Brandschutzmanschette, DN 50**
*** Bedarfsposition ohne GB
*** Bezugsbeschreibung
Menge: 1,000 St

**1.2.2.1.120 Brandschutzmanschette DN 70/80**
*** Bedarfsposition ohne GB
*** wie Position 1.2.2.1.110
Menge: 1,000 St

**1.2.2.1.130 Brandschutzmanschette DN 90**
*** Bedarfsposition ohne GB
*** wie Position 1.2.2.1.110
Menge: 1,000 St

###### Bereich 1.2.2.2 Dämmung Abwasserleitungen

*Hinweis: Kältedämmung für SW- und RW-Rohrleitungen*
Rohdichte: '.........kg/m3' (vom Bieter auzufüllen)
Wasserdampf-Diffusionswiderstandszahl: '.........'

**1.2.2.2.10 Kältedämmung Rohrleitungen (Sanitär), alukaschiert, DN 100**
Menge: 10,000 m

##### Abschnitt 1.2.3 Sonstiges

**1.2.3.10 Bezeichnungsschilder**
angebotenes Fabrikat: '...............'
Menge: 4,000 St

**1.2.3.20 Flußrichtungspfeile Sanitär**
Menge: 4,000 St

*Hinweis: Herstellen von Kenbohrungen*

**1.2.3.30 Kenbohrungen bis Da = 50**
*** Bedarfsposition ohne GB
*** Bezugsbeschreibung
Menge: 1,000 St

**1.2.3.40 Kenbohrungen bis Da = 100**
*** Bedarfsposition ohne GB
*** wie Position 1.2.3.30
Menge: 1,000 St

**1.2.3.50 Erstellen Revisionsunterlagen**
*** Pauschalposition
Menge: 1,000 psch

**1.2.3.60 Inbetriebnahme Sanitäranlagen**
*** Pauschalposition
Menge: 1,000 psch

**1.2.3.70 StVS, Tätigkeitsbild HLS-Obermonteur**
*** Bezugsbeschreibung
Menge: 1,000 h

**1.2.3.80 StVS, Tätigkeitsbild HLS-Monteur**
*** wie Position 1.2.3.70
Menge: 1,000 h

**1.2.3.90 StVS, Tätigkeitsbild HLS-Montagehelfer**
*** wie Position 1.2.3.70
Menge: 1,000 h

#### Bereich 1.3 Lüftung

*Hinweis: Anlagenberschreibung Lüftung*

##### Abschnitt 1.3.1 Geräte

*Hinweis: Ventilatoreinsatz mit Fassade Bäder, WC's, HWA*
angebotenes Fabr.: ......... '..........'
angebotener Typ: ......... '..........'

**1.3.1.10 Ventilatoreinsatz 40/20 m3/h Bäder, Gäste-WC's, HW-Räume**
Menge: 7,000 Stk

*Hinweis: Unterputzgehäuse universal*
angebotenes Fabr.: ......... '..........'
angebotener Typ: ......... '..........'
angebotenes Fabr.: ......... '..........'
angebotener Typ: ......... '..........'

**1.3.1.20 Unterputzgehäuse für Ventilatoreinsatz**
Menge: 7,000 Stk

##### Abschnitt 1.3.2 Luftleitungssysteme

*Hinweis: Wickelfalzrohr*

**1.3.2.10 Wickelfalzrohr DN100**
Menge: 18,000 m

*Hinweis: Formstück für Wickelfalzrohrsystem*

**1.3.2.20 Bogen 90° für WFR DN100**
Menge: 6,000 Stk

**1.3.2.30 T-Stück für WFR DN100**
Menge: 6,000 Stk

**1.3.2.40 Reduzierung symetrisch für WFR DN100**
Menge: 6,000 Stk

**1.3.2.50 Enddeckel für WFR DN100**
Menge: 6,000 Stk

*Hinweis: Flexible Rohre aus Aluminium, doppellagig,*

**1.3.2.60 Flexrohr DN 80**
Menge: 6,000 m

*Hinweis: Flachdachhaube FDL 140-160/450 zweiteilig, für Abluft*

**1.3.2.70 Flachdachhaube DN100**
Menge: 6,000 Stk

##### Abschnitt 1.3.3 Einbauten in Luftleitungen

*Hinweis: Brandabschottung, TopSchott*

**1.3.3.10 Brandschottung, TS18 TopSchott DN100**
*** Bedarfsposition ohne GB
Menge: 1,000 Stk

##### Abschnitt 1.3.4 Dämmung

*Hinweis: Kältedämmung für Fortluftleitungen*

**1.3.4.10 Kältedämmung**
Menge: 5,000 m²

##### Abschnitt 1.3.5 Bezeichnungsschilder

**1.3.5.10 Bezeichnungsschilder**
angebotenes Fabrikat '...................'
Menge: 4,000 St

**1.3.5.20 Flußrichtungspfeile Lüftung**
Menge: 4,000 St

##### Abschnitt 1.3.6 Sonstiges

**1.3.6.10 Inbetriebnahme aller Lüftungsanlagen**
Menge: 1,000 Stck

*Hinweis: Planungsleistungen AN*

**1.3.6.20 Erstellen Revisionsunterlagen Lüftung**
*** Pauschalposition
Menge: 1,000 psch

*Hinweis: Stundenlohnarbeiten Lüftung*

**1.3.6.30 StVS, Tätigkeitsbild HLS-Obermonteur**
Menge: 1,000 Std

**1.3.6.40 StVS, Tätigkeitsbild HLS-Monteur**
Menge: 1,000 Std

**1.3.6.50 StVS, Tätigkeitsbild HLS-Montagehelfer**
Menge: 1,000 Std

#### Bereich 1.4 Kälte,Splitt-Klimaanlagen

##### Abschnitt 1.4.1 Multi-Splittgeräte

**1.4.1.10 Multisplit Kälteaggregat (Inverter-Technik) 2,9-8,4 kW**
angebotens Fabr. '.........'
angebotener Typ: '.........'
Menge: 1,000 St

**1.4.1.20 Multisplit Kälteaggregat (Inverter-Technik) 3,7-8,8 kW**
angebotens Fabr.: '.........'
angebotener typ:: '.........'
Menge: 1,000 St

**1.4.1.30 Multisplit Kälteaggregat (Inverter-Technik) 3,9 - 11,0 kW**
angebotens Fabr.: '.........'
angebotener Typ: '.........'
Menge: 1,000 St

**1.4.1.40 Klimatruhe als Wandgerät (Inverter-Technik) 1,8 kW**
angebotenes Fabr.: '.........'
angebotener Typ: '.........'
Menge: 7,000 St

**1.4.1.50 Klimatruhe als Wandgerät (Inverter-Technik) 2,5 kW**
angebotenes Fabr. '.........'
angeboter Typ: '.........'
Menge: 5,000 St

**1.4.1.60 Klimatruhe als Wandgerät (Inverter-Technik) 3,5 kW**
angebotenes Fabr.: '.........'
angebotener Typ.: '.........'
Menge: 1,000 St

##### Abschnitt 1.4.2 Kältetechnische Verrohrung

**1.4.2.10 Kältetechnische Verrohrung R32**
Menge: 13,000 St

##### Abschnitt 1.4.3 Tauwasserinstallation

**1.4.3.10 Tauwasserinstallation DN32**
Menge: 13,000 St

**1.4.3.20 Spezial-Kondensatsiphon DN32**
Menge: 13,000 St

##### Abschnitt 1.4.4 Sonstiges Kälte

**1.4.4.10 Steuerungsverkabelung**
*** Pauschalposition
Menge: 1,000 psch

**1.4.4.20 Ölprotektor für Außeneinheit bis 3,5 kW**
Menge: 3,000 St

**1.4.4.30 Betonplatte 50 x 50 x 5 cm**
Menge: 30,000 St

**1.4.4.40 Unterkonstruktion für Außeneinheit Fix-it-Foot**
Menge: 12,000 St

**1.4.4.50 Profilstahlkonstruktion (Systemhersteller)**
Menge: 50,000 kg

**1.4.4.60 Kabeltrasse 100mm**
Menge: 30,000 m

**1.4.4.70 Schwanenhals 180° Dachdurchführung 150mm**
Menge: 3,000 St

**1.4.4.80 Inbetriebnahme Kälteanlagen**
*** Pauschalposition
Menge: 1,000 psch

**1.4.4.90 Einweisung Betreiber**
*** Pauschalposition
Menge: 1,000 psch

**1.4.4.100 Erstellung Revisionsunterlagen Kälte**
*** Pauschalposition
Menge: 1,000 psch

**1.4.4.110 Kranstellung für Gerätetransport**
*** Pauschalposition
Menge: 1,000 psch

**1.4.4.120 StVS, Tätigkeitsbild Kälte-Obermonteur**
*** Bedarfsposition ohne GB
*** Bezugsbeschreibung
Menge: 1,000 h

**1.4.4.130 StVS, Tätigkeitsbild Kälte-Monteur**
*** Bedarfsposition ohne GB
*** wie Position 1.4.4.120
Menge: 1,000 h
